# III-10 KÖSTER MautrolR Bohrl.-Flüssig, S
Leistungsbeschreibung (GAEB 90, DA81)
Vergabenummer: 030020050010
Währung: EUR
Auftraggeber: Köster Bauchemie AG

## Zusätzlicher Text
Horizontalabdichtungen - Instandsetzung
Wanddicken über 24 cm, drucklose Injektion, Durchfeuchtungsgrad bis 60 %
Abdichtung mit dem dünnflüssigen und hydrophobierenden
Verkieselungskonzentrat KÖSTER MautrolR Bohrloch-Flüssig im
Saugwinkelverfahren

Vorbemerkung

Dieses Musterleistungsverzeichnis erhebt keinen Anspruch auf
Vollständigkeit. Bei der Kostenkalkulation hat der Verwender des
Musterleistungsverzeichnisses objektbezogene Gegebenheiten und ggf.
nicht aufgeführte Nebenarbeiten zu berücksichtigen. Haftungsansprüche
gegenüber dem Verfasser oder dem Hersteller bestehen nicht und können
nicht geltend gemacht werden.

Bezugsquelle und technische Beratung unter:
KÖSTER BAUCHEMIE AG, Dieselstrasse 3-10, 26607 Aurich, Tel.: 04941 /
9709-0, Fax: 04941 / 9709-40, E-Mail: support@koester.eu

Folgende Technische Merkblätter sind zu beachten:
KÖSTER SB-Haftemulsion  Art.-Nr. 2.11
KÖSTER MautrolR Bohrloch-Flüssig  Art.-Nr. 3.041
KÖSTER MautrolR Bohrloch-Kartusche  Art.-Nr. 3.042
KÖSTER PolysilR TG 500  Art.-Nr. 4.0111
KÖSTER Silikonfarbe weiß  Art.-Nr. 4.16
KÖSTER KB-Fix 5  Art.-Nr. 5.015
KÖSTER Sanierputz-Spritzbewurf  Art.-Nr. 5.055
KÖSTER Sanierputz 1 grau  Art.-Nr. 5.061
KÖSTER Sanierputz 2 weiß  Art.-Nr. 5.062
KÖSTER Sanierputz 2 "schnell"  Art.-Nr. 5.063
KÖSTER Sanierputz 2 "leicht"  Art.-Nr. 5.064
KÖSTER Sanierputz 2 "schnell und leicht"  Art.-Nr. 5.065
KÖSTER Sanierputz "E" grau  Art.-Nr. 5.068
KÖSTER Sanierputz Glattspachtel  Art.-Nr. 5.069
KÖSTER Kapillarstäbchen  Art.-Nr. 11.06
KÖSTER Saugwinkel  Art.-Nr. 12.03

## III-10 KÖSTER MautrolR Bohrl.-Flüssig, S
Datum: 27.08.12

### 1 Baustelleneinrichtung

**1.1 Vorhalten der Baustelleneinrichtung**
Einrichten der Baustelle und Vorhalten
derselben
Menge: 0,000 psch

**1.2 Wasserversorgung**
Die Versorgung mit Wasser muss vor Ort
gewährleistet sein.
Menge: 0,000 psch

**1.3 Stromversorgung**
Die Versorgung mit Strom muss vor Ort
gewährleistet sein.
Menge: 0,000 psch

### 2 Voruntersuchungen

**2.1 Salzuntersuchung**
*** Bedarfsposition mit GB
Bauteiluntersuchungen zur Feststellung
des Salzgehaltes des Untergrundes im
Labor der KÖSTER Bauchemie AG
Menge: 0,000 St.

**2.2 Feuchtigkeitsuntersuchung**
*** Bedarfsposition mit GB
Bauteiluntersuchungen zur Feststellung
des Feuchtegehaltes des Untergrundes im
Labor der KÖSTER Bauchemie AG.
Menge: 0,000 St.

### 3 Horizontalsperre

### 4 Saugwinkelverfahren

### 5 Erstellen der Bohrungen/Horizontalsperre

**5.1 Erstellen einer waagerechten Bohrlochkette**
Bohrlöcher, Ø 14 mm, von innen oder
außen, horizontal bis 5 cm vor dem
Mauerende, einreihig, möglichst in einer
Lagerfuge im Abstand gem. Tabelle
erstellen.
Menge: 0,000 St.

### 6 Einbringen der Horizontalsperre

**6.1 Einsetzen der KÖSTER Saugwinkel und KÖSTER Kapillarstäbchen**
KÖSTER Kapillarstäbchen mind. 7 cm
länger als die Bohrungen abmessen und
zuschneiden, in den Vorratsbehälter des
Saugwinkels stecken und beide zur
gezielten Aufteilung von KÖSTER MautrolR
Bohrloch-Flüssig Kartuschen in die
Bohrlöcher eindrücken, so dass die
Saugwinkel fest im Bohrkanal stecken.
Die Saugwinkel sind zweimal in kurzen
Abständen mit Wasser zu füllen, um ein
Aufquellen der Kapillarstäbchen zu
erzielen.
Verbrauch:
KÖSTER Kapillarstäbchen 1 Stück je
Bohrloch
KÖSTER Saugwinkel  1 Stück je Bohrloch
Menge: 0,000 St.

**6.2 Einsatz von Kapillarstäbchen bei Hochlochziegel-Baustoffen**
*** Bedarfsposition ohne GB
KÖSTER Kapillarstäbchen bei
Hochlochziegeln der Länge nach mit einem
Cuttermesser anritzen  um ein stärkeres
Aufquellen zu erreichen.
Menge: 0,000 St.

**6.3 Anschluss der KÖSTER MautrolR Bohrloch Flüssig Kartuschen**
KÖSTER KÖSTER MautrolR Bohrloch Flüssig
Kartuschen nach dem Vornässen der KÖSTER
Kapillarstäbchen in die äußere
Klemmvorrichtung des Saugwinkels
einführen, so dass der Vorratsbehälter
sich mit KÖSTER MautrolR Bohrloch
Flüssig. Das Entfernen der Kartuschen
erfolgt nach vollständiger Entleerung
(ca. 24 - 48 Stunden). Die mit KÖSTER
MautrolR Bohrloch Flüssig getränkten
Kapillarstäbchen verbleiben nach der
Sättigung des Baustoffes im Bohrloch.
Menge: 0,000 St.

**6.4 Verbrauchsangaben KÖSTER MautrolR Bohrloch-Fl. im KÖSTER Saugwinkelverf.**
Verbrauchsangaben und Bohrlochabstände
siehe nachfolgende Tabelle:
(1) Wanddicke einschl. Innen- /
Außenputz
(2) Bohrungen je Meter
(3) Abstand der Bohrungen von Lochmitte
zu  Lochmitte (horizontal)
(4) Kartuschen je Meter
(5) Verbrauch an Kapillarstäbchen (45
cm)

      (1)  (2)
  (3)  (4)  (5)
Wanddicke [cm]  [St.]  [cm]
[St.]  [St.]
bis 20,0  8
12,5  8  4
bis 30,0  8
12,5  8  6
bis 40,0  8
12,5  8  7
bis 50,0  10
10,0  10  10
bis 60,0  11
9,0  11  15
bis 70,0  13
7,5  13  21
bis 80,0  15
6,5  15  27
Menge: 0,000 St.

*Hinweis*
Zum Nachfüllen der KÖSTER MautrolR
Bohrloch-Flüssig Kartuschen ist KÖSTER
MautrolR Bohrloch-Flüssig Kanisterware
zu verwenden.
Die zu befüllenden Kartuschen müssen vor
dem Einfüllen restentleert und ohne
Rückstände, bzw. Beschädigungen sein.
Eingelagerte Kartuschen sollten auf dem
Kopf stehend (mit aufgeschraubten
Auslaufröhrchen) gelagert werden.
Verbrauch:
wie vor

### 7 Schließen der Bohrlöcher

**7.1 Bohrlochverschluss mit KÖSTER KB-Fix 5 nach Einsatz von KÖSTER Kapillarstäbchen**
KÖSTER Kapillarstäbchen etwas aus dem
Bohrloch herausziehen, kürzen und in das
Bohrloch zurückschieben. Die Bohrlöcher
mit KÖSTER KB-Fix 5 bündig schließen.
Verbrauch:
KÖSTER KB-Fix 5 ca. 0,06 kg / Bohrloch
Menge: 0,000 St.

### 8 Flankierende Maßnahmen

### 9 Untergrundvorbereitung

**9.1 Entfernen des Putzes und Fugen ausräumen**
Innenputz bis zur Höhe von _____ cm über
OK Fußboden (mind. 80 cm oberhalb des
höchsten Grundwasser- bzw.
Feuchtigkeitsstandes) abstemmen,
Untergrund von Mörtelresten und losen
Teilen porentief reinigen und den Schutt
abtransportieren; ggf. lose Fugen
auskratzen und mit KÖSTER
Sperrmörtel-Fix quellfähig unter Zusatz
von max. 30 % KÖSTER SB-Haftemulsion
ausbessern.
Verbrauch:
KÖSTER Sperrmörtel-Fix quellfähig ca.
1,8 kg / l Hohlraum
KÖSTER SB-Haftemulsion ca. 0,06 kg / l
Hohlraum
Menge: 0,000 m²

**9.2 Entfernen des Putzes und Fugen ausräumen**
*** Bedarfsposition ohne GB
Innenputz bis zur Höhe von _____ cm über
OK Fußboden (mind. 80 cm oberhalb des
höchsten Grundwasser- bzw.
Feuchtigkeitsstandes) abstemmen,
Untergrund von Mörtelresten und losen
Teilen porentief reinigen und den Schutt
abtransportieren; ggf. lose Fugen
auskratzen und mit KÖSTER Sperrmörtel
unter Zusatz von max. 30 % KÖSTER
SB-Haftemulsion ausbessern.
Verbrauch:
KÖSTER Sperrmörtel ca. 1,8 kg / l
Hohlraum
KÖSTER SB-Haftemulsion  ca. 0,06 kg / l
Hohlraum
Menge: 0,000 m²

**9.3 Salzbehandlung mineralischer Untergründe mit KÖSTER PolysilR TG 500**
Gereinigte Wandflächen mit KÖSTER
PolysilR TG 500 gem. den
Verarbeitungsrichtlinien in einem
Arbeitsgang gegen wasserlösliche,
schädliche Mauersalze behandeln.
Verbrauch:
KÖSTER PolysilR TG 500 ca. 0,13 kg / m²
(bei stark saugenden Untergünden bis zur
doppelten Menge möglich)
Menge: 0,000 m²

### 10 Sanierputzarbeiten

**10.1 KÖSTER Sanierputz 1 grau auf Spritzbewurf**
Zu verputzende Fläche direkt nach der
Salzbehandlung mit einem 50 % deckenden,
max. 5 mm dicken, Spritzbewurf versehen.
Der Spritzbewurf wird erstellt aus
KÖSTER Sanierputz 1 grau unter Zugabe
von 10 % KÖSTER SB Haftemulsion zum
Anmachwasser. Nach vollständiger
Aushärtung (mind. 24 Stunden) mit KÖSTER
Sanierputz 1 grau in einer Schichtdicke
von 2 - 2,5 cm gem. Werksvorgaben
verputzen. Für den Sanierputz ist eine
Mischzeit von mind. 3 Minuten
einzuhalten.
Verbrauch:
KÖSTER Sanierputz 1 grau als
Spritzbewurf ca. 3 kg / m² mit
KÖSTER SB-Haftemulsion ca. 0,14 kg / m²
KÖSTER Sanierputz 1 grau ca. 12 kg / cm
/ m²
Menge: 0,000 m²

**10.2 KÖSTER Sanierputz 2 weiß auf Spritzbewurf**
*** Bedarfsposition ohne GB
Zu verputzende Fläche direkt nach der
Salzbehandlung mit einem 50 % deckenden,
max. 5 mm dicken, Spritzbewurf versehen.
Der Spritzbewurf wird erstellt aus
KÖSTER Sanierputz 2 weiß unter Zugabe
von 10 % KÖSTER SB Haftemulsion zum
Anmachwasser. Nach vollständiger
Aushärtung (mind. 24 Stunden) mit KÖSTER
Sanierputz 2 weiß in einer Schichtdicke
von 2 - 2,5 cm gem. Werksvorgaben
verputzen. Für den Sanierputz ist eine
Mischzeit von mind. 3 Minuten
einzuhalten.
Verbrauch:
KÖSTER Sanierputz 2 weiß als
Spritzbewurf ca. 3 kg / m² mit
KÖSTER SB-Haftemulsion ca. 0,14 kg / m²
KÖSTER Sanierputz 2 weiß ca. 12 kg / cm
/ m²
Menge: 0,000 m²

**10.3 KÖSTER Sanierputz 2 "schnell" auf Spritzbewurf**
*** Bedarfsposition ohne GB
Zu verputzende Fläche direkt nach der
Salzbehandlung mit einem 50 % deckenden,
max. 5 mm dicken, Spritzbewurf versehen.
Der Spritzbewurf wird erstellt aus
KÖSTER Sanierputz 2 "schnell" unter
Zugabe von KÖSTER SB Haftemulsion 1 : 3
mit Wasser angemischt. Nach
vollständiger Aushärtung mit KÖSTER
Sanierputz 2 "schnell" in einer
Schichtdicke von 2 - 2,5 cm gem.
Werksvorgaben verputzen. Für den
Sanierputz ist eine Mischzeit von mind.
3 Minuten einzuhalten.
Verbrauch:
KÖSTER Sanierputz 2 "schnell" als
Spritzbewurf ca. 3 kg / m² mit
KÖSTER SB-Haftemulsion ca. 0,14 kg / m²
KÖSTER Sanierputz 2 "schnell" ca. 12 kg
/ cm / m²
Menge: 0,000 m²

**10.4 KÖSTER Sanierputz 2 "leicht" auf Spritzbewurf**
*** Bedarfsposition ohne GB
Zu verputzende Fläche direkt nach der
Salzbehandlung mit einem 50 % deckenden,
max. 5 mm dicken, Spritzbewurf versehen.
Der Spritzbewurf wird erstellt aus
KÖSTER Sanierputz 2 "leicht" unter
Zugabe von KÖSTER SB Haftemulsion 1 : 3
mit Wasser angemischt. Nach
vollständiger Aushärtung mit KÖSTER
Sanierputz 2 "leicht" in einer
Schichtdicke von 2 - 2,5 cm gem.
Werksvorgaben verputzen. Für den
Sanierputz ist eine Mischzeit von mind.
3 Minuten einzuhalten.
Verbrauch:
KÖSTER Sanierputz 2 "leicht"  (als
Spritzbewurf) ca. 2,5 - 3,0 kg / m², mit
KÖSTER SB-Haftemulsion ca. 0,12 kg / m²
KÖSTER Sanierputz 2 "leicht"  (als
Sanierputz) ca. 9 kg / cm / m²
Menge: 0,000 m²

**10.5 KÖSTER Sanierputz 2 "schnell und leicht" auf Spritzbewurf**
*** Bedarfsposition mit GB
Zu verputzende Fläche direkt nach der
Salzbehandlung mit einem 50 % deckenden,
max. 5 mm dicken, Spritzbewurf versehen.
Der Spritzbewurf wird erstellt aus
KÖSTER Sanierputz 2 "schnell und leicht"
unter Zugabe von KÖSTER SB Haftemulsion
1 : 3 mit Wasser angemischt. Nach
vollständiger Aushärtung mit KÖSTER
Sanierputz 2 "schnell und leicht" in
einer Schichtdicke von 2 - 2,5 cm gem.
Werksvorgaben verputzen. Für den
Sanierputz ist eine Mischzeit von mind.
3 Minuten einzuhalten.
Verbrauch:
KÖSTER Sanierputz 2 "schnell und leicht"
 (als Spritzbewurf) ca. 2,5 - 3,0 kg /
m², mit
KÖSTER SB-Haftemulsion ca. 0,12 kg / m²
KÖSTER Sanierputz 2 "schnell und leicht"
 (als Sanierputz) ca. 9 kg / cm / m²
Menge: 0,000 m²

**10.6 KÖSTER Sanierputz "E" grau auf Spritzbewurf**
*** Bedarfsposition ohne GB
Zu verputzende Fläche direktnach der
Salzbehandlung mit einem 50 % deckenden
Spritzbewurf aus KÖSTER Sanierputz "E"
grau, unter Zugabe von ca. 30 % KÖSTER
SB-Haftemulsion zum Anmachwasser, als
Haftbrücke für nachfolgenden Sanierputz
ca. 5 mm dick versehen.
Nach vollständiger Aushärtung (mind. 24
Stunden) mit KÖSTER Sanierputz E" grau
in einer Schichtdicke von 2 - 2,5 cm
gem. Werksvorgaben verputzen. Für den
Sanierputz ist eine Mischzeit von mind.
3 Minuten einzuhalten.
Verbrauch:
KÖSTER Sanierputz "E" grau  (als
Spritzbewurf) ca. 3 kg / m²
mit
KÖSTER SB-Haftemulsion ca. 0,14 kg / m²
KÖSTER Sanierputz "E" grau (als
Sanierputz) ca. 12 kg / cm / m²
Menge: 0,000 m²

**10.7 Auftragen KÖSTER Sanierputz-Glatt- spachtels**
*** Bedarfsposition ohne GB
KÖSTER Sanierputz-Glattspachtel zur
Erstellung feiner, heller und
geschlossener Oberflächen mit  Kelle
oder Traufel 1 - 1,5 mm dick aufbringen
und nach ca. 15 Minuten mittels
Glättkelle glätten.
Der Auftrag des KÖSTER Sanierputz-Glatt-
spachtels erfolgt innerhalb 48 Stunden
oder nach 28 Tagen nach
Sanierputzauftrag.
Verbrauch:
KÖSTER Sanierputz-Glattspachtel  ca. 1,7
kg / m²  je mm Schichtdicke
Menge: 0,000 m²

### 11 Nachbehandelnde Arbeiten

**11.1 Farbliche Gestaltung mit KÖSTER Silikonfarbe weiß**
Mit Köster Sanierputzen oder KÖSTER
Sanierputz-Glattspachtel verputzte
Flächen zwecks farbiger Gestaltung der
Oberfläche mit KÖSTER Silikonfarbe weiß
einstreichen.
Verbrauch:
KÖSTER Silikonfarbe weiß ca. 0,15 - 0,2
kg / m²
Menge: 0,000 m²
